# ORA Zweifeldsporthalle Friedrichsthal
Angebotsaufforderung (GAEB DA XML 3.3, DA83)
Projekt: 2206
Währung: EUR
Erstellt mit: GXML Toolbox V3.3 R20220330, ORCA AVA 26.0.6 26.00.06, 16.02.2026

## Baubeschreibung
Baubeschreibung

Allgemein
In den kommenden Jahren soll am Standort der Grundschule Friedrichsthal ein "Schul- und Sportcampus" entstehen. Neben einer bereits fertiggestellten Grundschule ist eine  multifunktionale, barrierefreie Sporthalle geplant, die als Versammlungsstätte Platz für bis zu 400 Zuschauer bieten wird. Das Vereinsheim des Fußballvereins wird integriert und es werden Außensportanlagen für die Schulnutzung und öffentliche Nutzung hergestellt.

Grundstück
Es handelt sich um das Flurstück 40 der Flur 2, Gemarkung Friedrichsthal mit einer Gesamtgröße von 29.446m².
Neben der Sporthalle gibt es einen Fußball-Rasen- und Trainingsplatz sowie das neu errichtete Schulgebäude mit Pausenflächen und Stellplatzanlage.
Die Topografie des Grundstücks ist eben, Höhenunterschiede beschränken sich auf wenige Zentimeter.
Das Grundstück ist Bestandteil des Bebauungsplans Nr. 110 "Schulstandort an der Friedrichsthaler Chaussee" und liegt in der Schutzzone IIIB des Wasserschutzgebiets Oranienburg-Sachsenhausen sowie im Landschaftsschutzgebiet "Obere Havelniederung".

Baugrund / Gründung
Es gilt derzeit das Baugrundgutachten des angrenzenden Schulgebäudes. Weitere Bohrungen im Bereich des neuen Sporthallengebäudes sind geplant bzw. wurden bereits ausgeführt.

Gebäude
Die geplante Zweifeldsporthalle mit den lichten Maßen (B x L x H) 22m x 45m x 7,50m kann durch einen Trennvorhang in zwei Sportflächen mit separaten Eingängen unterteilt werden. Auf der Tribüne befinden sich Plätze für 220 Zuschauer.
Um die Halle gruppieren sich ein zweigeschossiger Sozialtrakt und ein eingeschossiger Technik- und Lagertrakt. Das Gebäude ist ebenerdig und nicht unterkellert.
Zusätzlich zum Raumprogramm von Sporthallen nach DIN 18032-1, gibt es einen für das Gemeinwesen nutzbaren Multifunktionsraum mit Nebenräumen, sowie separat zugängliche Räumlichkeiten für den Fußballverein, darunter ein Clubraum mit Nebenräumen, sowie Schiedsrichter- und Hauswirtschafträume.
Es gelten die Anforderungen der DIN 18032-1 sowie die des nationalen Wettkampfsports (ohne Bundesliga).

Konstruktion / Materialien
Tragwerk:
Das Gebäude wird in Massivbauweise aus Stahlbeton und KS-Mauerwerk errichtet. Im Bereich der Halle wird ein Stahlbetonskelett, bestehend aus Fertigteilstützen und KS-Mauerwerksausfachungen errichtet.
Die Stabilisierung des Sozialtrakts und des Technikbereichs erfolgt über horizontale Decken- und vertikale Wandscheiben, die bis zur Gründung durchgehen.
Die Stabilisierung des Hallenbereichs erfolgt über das Dachtragwerk und die eingespannten Fertigteilstützen in Verbindung mit Ausfachungsmauerwerkswänden in KS.
Die Decken des Sozialtrakts und des Technikbereichs werden aus Spannbetonhohlplatten als Fertigteile und bereichsweise aus Stahlbeton hergestellt. Die auskragende Decke über EG wird als Stahlbetonrippendecke aus Fertigteilen mit Ortbetonergänzung ausgeführt (π-Decke).
In Teilbereichen werden in die Stb.-Konstruktion Installationsrohre für ELT eingelegt.

Dächer:
Die Dachkonstruktion der Halle besteht aus Holzfachwerkbindern in Brettschichtholz mit einer Tragschale aus Stahltrapezblech mit Akustiklochung.
Die Wärmedämmung der Dachflächen erfolgt aus Steinwolle, Teilflächen als EPS-Dämmung.
Das Hallendach und das Dach des Gerätetraktes werden mit Kies beschichtet. Der Sozialtrakt erhält ein extensiv begrüntes Dach. Das Hallendach wird für die Montage einer Photovoltaik-Anlage vorgesehen.

Fassaden:
Außenseitig ist mineralisches ein WDV-System geplant, im Bereich der Gebäudezugänge werden Teilbereiche als Vorhangfassade ausgeführt.

Ausbau:
Nichttragende Wände werden aus KS-Mauerwerk und Trockenbauwänden  erstellt. Die Wände werden mit Kalkzementputz versehen. In allen Räumen - außer Lager und Technikräume sind GK-Abhangdecken vorgesehen - in Teilen mit Akustiklochung.
Im Ausbau kommen u.a. folgende Materialien zum Einsatz:
- Wände: Innenputz mit Anstrich oder Wandfliesen
- Boden: schwimmender (Heiz-)Estrich mit Kautschukbelag,
  Industrieparkett, PUR-Beschichtung oder Fliesen
- Prallwand Sporthalle: Akustik-Lamellen, Multiplex
- Türen: Stahl-Umfassungszargen mit HPL-beschichteten
  Türblättern aus Holzwerkstoff, sowie Stahl-Rohrrahmentüren
- Fenster: Kunststoffprofile im Sozialtrakt; sonst Stahlprofile mit
  Raffstoreanlagen.
- Pfosten-Riegel-Fassaden (Halle): Stahlprofile,
  z.T mit Raffstoreanlagen

Technische Gebäudeausrüstung
Elektroinstallation
Es erfolgt eine komplette Elektroinstallation des Gebäudes, einschl. Beschallungsanlage, Datennetz, allgemeiner Beleuchtungsanlagen in LED-Ausführung sowie einer  Sicherheitsbeleuchtungsanlage mit Zentralbatteriesystem.
Die Hauptzugänge werden mit einer Videosprechanlage ausgestattet.
Darüber hinaus werden Rufanlagen für behindertengerechte Sanitärbereiche, eine Beschallungsanlage, eine Brandmelde-/Alarmierungsanlage der Kat. 1 sowie eine Einbruchmeldeanlage installiert.
Die Ausstattung der Halle wird auch eine Spielstandsanzeige beinhalten.
Auf dem Sporthallendach soll eine PV-Anlage installiert werden.

Heizung:
Für die Wärmeversorgung des Gebäudes sind auf dem Dach über Technik-Raum III 2 Stück Luftwärmepumpen vorgesehen. Die Luftwärmepumpen dienen der Beheizung der Räume des zweigeschossigen Sozialtraktes sowie zur Warmwasserbereitung. Zur Unterstützung der Raumheizung und der Warmwasserbereitung erfolgt die Montage von Solarthermie auf dem Dach der Sporthalle. Weiterhin versorgen die Luftwärmepumpen die Wärmetauscher der Lüftungsgeräte RLT 01 (Sporthalle) und RLT 02 (Sozialtrakt). Der Hallenbereich wird ausschließlich durch die Lüftungsanlage RLT 01 beheizt. Für die Warmwasserbereitung der Duschbereiche sind 8 Stück Frischwasserstationen vorgesehen.
Die Beheizung der Räume des Sozialtraktes erfolgt mittels Fußbodenheizung.

Sanitär:
Die Entwässerung erfolgt über Sammelleitungen aus heißwasserbeständigen PP-Rohren mit Be-/Entlüftung über Dach.
Die Trinkwasserversorgung innerhalb des Gebäudes wird mit Metallverbundrohr ausgeführt.

Lüftung:
Das Lüftungsgerät mit Wärmerückgewinnung der Sporthalle und Tribüne wird auf dem Dach der an die Halle angrenzenden Geräteräume aufgstellt. Die Lüftungsanlage übernimmt auch die Beheizung der Sporthalle.
Das Lüftungsgerät mit Wärmerückgewinnung für den Umkleide-/Duschbereich wird auf dem Dach des Sozialtraktes aufgestellt.
Für die Wärmeabfuhr im Raum 0.10. IT ist eine Klima-Splitanlage auf dem Dach des Sozialtraktes vorgesehen.

Verkehrserschließung Baustelle / Hinweis Schulbetrieb
Das Grundstück ist an der Friedrichsthaler Chaussee gelegen. Direkt an der Straße befindet sich das neuerrichtete Schulgebäude mit Stellplatzanlage. Zwischen Stellplatzanlage und Schulgebäude wird während der Bauzeit die Einfahrt zur Baustelle sein. Eine etwa 100 m lange Baustraße führt von dort zum im hinteren Teil des Grundstücks geplanten Sporthallengebäude, wo Platz zum Rangieren der Baustellenfahrzeuge vorgehalten wird.

Die Baumaßnahme findet während des laufenden Schulbetriebs statt. Die Sicherheit der Kinder und Lehrkräfte ist zu jedem Zeitpunkt sicherzustellen! Hier ist insbesondere auch auf das sichere Befahren der Zufahrt zu achten. Bei unübersichtlichen Verhältnissen ist zum Befahren bzw. Verlassen der Zufahrt vom AN immer ein Mitarbeiter als Einweiser einzusetzen.

Der AN hat seine Mitarbeiter bzw. Mitarbeiter seines Unterauftragnehmers sowie Lieferanten entsprechend zu unterweisen.

## Allgemeine kalkulatorische Vorbemerkungen
Allgemeine kalkulatorische Vorbemerkungen vollumfänglich gem. aktueller Vergabe- und Vertragsordnung für Bauleistungen (VOB)

Unter anderem ist bei allen Leistungen neben der betriebsfertigen Montage auch die Lieferung der dazugehörigen Stoffe und Bauteile (gem. VOB/C DIN 18299, Pkt. 2.1.1) in ungebrauchtem Zustand (gem. VOB/C DIN 18299, Pkt. 2.3.1) einzukalkulieren.

Ausführungsplanung
Planungsunterlagen zur Bauausführung, insbesondere Zeichnungen, Genehmigungen, Gutachten etc. werden dem AN ausschließlich im Datenformat (PDF, Zeichnungen ggf. auch als DWG) übermittelt. Die erforderlichen Ausdrucke sind vom AN eigenständig und auf eigene Rechnung zu erstellen.

Vorbenannte Sachverhalte sind bei der Kalkulation zu berücksichtigen und in die Einheitspreise einzukalkulieren.

## Technische Vorbemerkungen, Erweiterung Schließanlage
HINWEIS: ERWEITERUNG BESTEHENDE SCHLIESSANLAGE

Es handelt sich um die Erweiterung der vorhandenen elektronischen Schließanlage der Grundschule Friedrichsthal zu einer Gesamtanlage für den Schul- und Sportcampus

Da es sich um die Erweiterung einer bereits vorhandenn  Schließanlage handelt, sind ausschließlich systemzugehörige Produkte aus folgendem System "iLOQ S5" des Hersteller iLOQ anzubieten.

Produkte anderer Hersteller / Systeme sind nicht zulässig!

A  ALLGEMEINE VORBEMERKUNGEN

Die angebotene Schließanlage muss in Leistungsumfang, Auslegung und Dienstleistung den Maßstäben eines industriell gefertigten Sicherheitsproduktes entsprechen. Der Hersteller der Schließanlage muss
nach DIN EN ISO 9001 zertifiziert sein, ebenso muss der Hersteller den Nachweis erbringen, dass er ein Umweltmanagementsystem nach DIN EN ISO 14001 zertifiziert hat. Darüber hinaus eine Zertifizierung nach ISO 27001 eines Informationssicherheit-Managementsystems (ISMS).

Zylinder und Schlüssel müssen vom Hersteller so gekennzeichnet sein, dass sie für Dritte keine Zuordnung zulassen. Die Funktion eines übergeordneten Schlüssels darf nur aus der Verwaltungssoftware ersichtlich sein. Die Berechtigung, Erweiterung zu Schließanlagen (Zylinder mit Schlüsseln) zu programmieren, ist durch ein funktionierendes Kontrollsystem, z.B. elektronisch kodiertem Identmedium, wie z.B. Programmier Token, dem durch die ausschreibende Stelle zu benennenden Besitzern/Eigentümern der Schließanlage vorbehalten (organisatorischer Anlagenschutz).

B  TECHNISCHE VORBEMERKUNGEN

Systembeschreibung Digitales batterieloses Schließsystem iLOQ S5:
Zylinder und Schlüssel arbeiten energieautark ohne Batterie und Verkabelung, die benötigte Energie
wird durch die Einführbewegung des Schlüssels produziert.
Das iLOQ Schließsystem wird über das Internet verwaltet. Zutrittsberechtigungen können schnell und flexibel vergeben werden. Die Schließzylinder können sowohl mit einem Schlüssel (Gerät zu Gerät Kommunikation) als auch mit dem Programmier Token umprogrammiert werden. Über ein Netzwerkmodul und einen Hotspot (Tür- oder Wandleser) zur Schlüsselprogrammierung, der im Gebäude installiert wird, lässt sich die iLOQ-Schließanlage optional auch fernverwalten als auch Berechtigungsänderungen und Änderungen der Zeitprofilen auf den Schlüsseln vornehmen ohne das der Administrator die Schlüssel über den Programmier Token umprogrammieen muss.

1.  System:
1.1. Das Schließsystem muss gemäß EN 15684 geprüft sein und hat in der Klassifikation
 "Elektronische Verschlusssicherheit" mindestens die Klasse F zu erreichen.
1.2 Als Verschlüsselung muss der AES-256 (oder gleichwertig) verwendet werden, selbst- bzw. eigenentwickelte Verschlüsselungsalgorithmen sind nicht zulässig.
1.3 Die Datenübertragung hat aus Sicherheitsgründen verschlüsselt und kontaktbehaftet
 zwischen den Komponenten Zylinder und Schlüssel zur erfolgen.
1.4 Es muss optional möglich sein, verlorene Schlüssel zu sperren und/oder Änderungen der Zugangsrechte vorzunehmen, via Gerät zu Gerät Kommunikation (d.h. über die Online-Leser), ohne die Türen mit dem Programmiergerät zu begehen oder direkter Programmierung der Schlüssel.
1.5 Die Zylinder fungieren, als Teil des D2D-Netzes (Gerät zu Gerät Kommunikation) als Informationsempfänger und als Datenübermittler, d.h. diese verteilen erhaltene Informationen nach Erhalt auch an andere Schlüssel, welche diese Zylinder bedienen.
1.6 Um die Sicherheit des Schließsystems zu erhöhen als auch die Weitergabe von Systempasswörtern
 zu verhindern, dürfen Schließanlagenpasswörter weder bekannt noch durch den Nutzer zu vergeben
 sein. Nur Log-in Passwörter sind frei durch den Administrator zu wählen und jederzeit änderbar.
1.7. Zur Verwaltung des Schließsystems sind eine Softwarelizenz, ein Programmier Token sowie eine
  Tischgerät für die Programmier Token notwendig.
1.8 Flexible Programmierung von Zutrittsrechten auf die Schlüssel bei Schlüsselübergabe ohne
 Nachprogrammierung der Zylinder
1.9 Automatische Sperren von verlorenen Schlüsseln durch Nutzerschlüssel mit Hilfe der Gerät-zu-Gerät
  Kommunikation oder über den Programmier Token.
1.10 Innerhalb des Schließsystems müssen auch Online NFC/RFID Wandleser zur Verfügung stehen.
1.11 Der Hersteller hat mindestens 24 Monate Gewährleistung auf die ausgelieferte Hardware zuzusichern

2. Zylinder:
2.1 Vollständiger batterie- und kabelloser Zylinder, der seine Arbeitsenergie ausschließlich durch
 die Einführbewegung des Schlüssels generiert
2.2 Alle Zylinder sind mechanisch identisch aufgebaut, um eine flexible Lagerhaltung und kurze
 Lieferzeiten zu ermöglichen
2.3 Europrofilzylinder müssen in verschieden Versionen (z.B. Doppel-, Halb-, Knaufzylinder)
 und ab einer Grundlänge von 30/30 mm bzw. 30/10 (Halbzylinder) lieferbar sein
2.4 Europrofilzylinder für Standardschlösser müssen in vollständiger Modulbauweise geliefert werden, damit die Zylinderlänge und Ausführung flexibel vor Ort angepasst werden kann. Der Zusammenbau der modularen Profilzylinder muss derart einfach auszuführen sein, dass der eingewiesene Nutzer selbst, ohne Spezialwerkzeug und/oder Hilfsmittel, problemlos Zylinder verlängern oder verkürzen kann
2.5 Innerhalb einer Schließanlage müssen elektronische Europrofilzylinder, Ovalzylinder,
 Vorhängeschlösser, Briefkastenschlösser, Möbelschlösser, Rohrtresore sowie Schlüsselleser zur
 Aktivierung von externen Systemen verfügbar und parallel nutzbar sein
2.6 Alle Produkte erfüllen die Anforderungen der elektromagnetischen Verträglichkeit (EMV) und
 entsprechen den geltenden CE-Vorschriften
2.7 Die Zylinder müssen ohne jegliche Sonderausstattung im Außenbereich einsetzbar
 sein und in einem Temperaturbereich von -25°C bis +70°C funktionieren, Klassifizierung mind. IP55
 Ovalzylinder, Hebelzylinder und Vorhängeschlösser auch bis -40° C
2.8 Ereignisprotokollierung im Zylinder für mindestens 500 Ereignisse muss gewährleistet sein
2.9 Zylinder müssen jederzeit optional mit einer Kalenderfunktionalität sowie die zusätzliche
 Speicherung von Datum und Uhrzeit in den Ereignissen vor Ort nachrüstbar sein
2.10 Zylinder müssen statische Zeitstempel verarbeiten und verwalten können, um auch ohne Batterien
  z.B. Schlüssel mit einem Start- und/oder Entdatum Zutritt zu gewähren oder diesen abzulehnen zu
  können.
2.11 Die Zylinder fungieren, als Teil des D2D-Netzes (Gerät zu Gerät Kommunikation) als Informationsempfänger und als Datenübermittler, d.h. diese verteilen erhaltene Informationen nach Erhalt auch an andere Schlüssel, welche diese Zylinder bedienen.
2.12 Regen- und Staubschutzknauf müssen optional zur Verfügung stehen und jederzeit vom Kunden
  nachgerüstet werden können ohne den Zylinder zu tauschen.
2.13 Die Zylinder müssen von einem akkreditierten Prüflabor durchgeführten Brandschutztest mindestens der Klasse T120 (120 Minuten) erfolgreich bestanden haben.

3. Schlüssel:
3.1 Batterieloser digitaler Schlüssel
3.2 Kopierschutz durch Verschlüsselung mittels AES-256
3.3 Die Schlüssel fungieren, als Teil des D2D-Netzes (Gerät zu Gerät Kommunikation) als Informationsempfänger und als Datenübermittler, d.h. diese verteilen erhaltene Informationen nach Erhalt auch an andere Zylinder, welche diese Schlüssel bedienen.
3.4 Alle Schlüssel sind mechanisch identisch aufgebaut, um eine flexible Lagerhaltung zu ermöglichen.
3.5 Zutrittsrechte können komplett gelöscht werden, sodass der Schlüssel risikolos gelagert und später
 für einen neuen Nutzer programmiert werden kann
3.6 Schlüsselschaft besteht aus bruchfestem Edelstahl
3.7 Zeitzonen- oder Ablaufprogrammierung (Start und/oder Enddatum)
3.8 Schlüsselkappen zur Kennzeichnung der Schlüssel in diverse Farben verfügbar und wechselbar
3.9 Eine äußere Identifizierung der Schließberechtigung darf nicht möglich sein
3.10 Optional müssen Schlüssel UID System auf Mifare Basis unterstützen ohne das hierfür ein
  zusätzliches RFID Inlay benötigt wird.
3.11 Schlüssel müssen ohne jegliche Sonderausstattung im Außenbereich bei bis zu -40 °C einsetzbar
 sein (z.B. Feuerwehrschlüsselkasten), Klassifizierung mind. IP68
3.12 Es muss möglich sein, Umprogrammierungen der S5 Schlüssel auch mittels Smartphones (via NFC-Schnittstelle) und installierter iLOQ S50 App durchzuführen. Für diese Funktion ist weder eine spezielle Registrierung in der App, noch eine zusätzliche Lizensierung im 5-Series Manager notwendig.

4. Software
4.1 Webbasierende serverseitige Datenbank mit lokal installierten Software-Clients
4.2 Das Rechenzentrum muss gemäß ISO 27001 und IT-Grundschutz zertifiziert sein und damit eine hohe Systemsicherheit und Verfügbarkeit gewährleisten.
4.3 Jegliche Kommunikation muss mindestens AES-256 und SSL verschlüsselt erfolgen
4.4 Mehrplatz- und Multiuserfähigkeit muss ohne Aufpreis gewährleistet werden
4.5 Die Integration von Gebäudeplänen zur Darstellung und Bearbeitung von Zylinderdaten,
 Zugangsrechten und Programmieraufgaben muss gewährleistet werden
4.6 Mit den Gebäudeplänen müssen Zugangsrechte von Schlüsseln interaktiv darstellbar sein
4.7 Die Benutzer-Berechtigungen müssen mehrstufig mittels Passwortes und Programmier-Token möglich  sein.
4.8 Sämtliche Updates müssen in die jährliche Lizenzgebühr eingeschlossen sein
4.9 Der lokale Software-Client muss lauffähig auf Windows Betriebssystemen ab Windows Version 10
  oder neuer sein.
4.10 Das System muss multilingual aufgebaut sein, es muss gewährleistet werden, dass gleichzeitig mit
 mehreren Sprachversionen gearbeitet werden kann

5. Online System
5.1 Die gleichzeitige Verwaltung von Online und Offline Komponenten in einer Software und Datenbank wird vorausgesetzt.
5.2 Kombination von batterielosen Schlüsseln mit NFC/RFID Wandlesern und PIN-Code Tastaturen muss
 gewährleistet sein, die Verwaltung aller Medien hat über eine Datenbank zu erfolgen
5.3 Die Ansteuerung der Leser kann über Schlüssel, PIN oder über die Kombination Schlüssel und PIN erfolgen.
5.4 Die Spannungsversorgung der Onlinekomponenten ist über ein Netzteil oder über PoE /PoE+
 sicherzustellen
5.5 Tür-/Wandleser zur Änderung von Berechtigungen der Schlüssel müssen gleichzeitig als
 Schlüsselleser für die Ansteuerung externen Komponenten (z.B. Motorschloss) eingesetzt werden
  können.
5.6 Optional muss es möglich sein, das Türmodule über 4G/LTE in das Online-Netzwerk einzubinden.
5.7 Es müssen sowohl Leser mit Touchpad als auch Leser mit haptischer Tastatur (inkl. Fühlpunkt auf der Taste 5) zur Verfügung stehen.
5.8 Der Leser fungiert als Schnittstelle zwischen Datenbank und D2D-Geräten (Gerät zu Gerät Kommunikation).
5.9 Um den Personenkreis mit eingeschränkter Sehleistung zu unterstützen, müssen optional Leser mit einer Tastatur zur Verfügung stehen bei denen die Taste 5 haptisch zu erfühlen ist. Dadurch wird die Eingabe der PIN zur Freigabe und Ansteuerung erleichtert.

C Leistung nach Auftragserteilung

Die Leistung des Auftragsnehmers umfasst sowohl die komplette Lieferung als auch den fachgerechten Einbau des anzubietenden Schließsystems. In Zusammenarbeit mit dem Bauherrn und/oder Bauleitung ist eine Liste der Schließberechtigungen zu erstellen. Dieser Entwurf ist erst gültig, wenn er in allen Einzelheiten vom Bauherrn und/oder Bauleitung genehmigt und freigegeben ist. Nach Erstellung des Schließberechtigungsentwurfs sind die notwendigen Zylinderlängen zu ermitteln, festzulegen und in der Zylinderliste einzutragen. Für die Richtigkeit der Zylinderlängen ist der Auftragnehmer allein verantwortlich.

Das technische Personal sowie die verantwortlichen Personen der Schlüsselverwaltung werden vom Bieter über die Struktur der Schließanlage unterrichtet. Die Erläuterungen zum Bestellwesen für Ersatzbedarf sind eingeschlossen. Nach erfolgtem Einbau der Schließzylinder sind alle Schlüssel, Identmedien, Programmier Token sowie die dazu gehörige lizensierte Software, gegen Empfangsbestätigung dem Bauherrn und/oder der Bauleitung zu übergeben. Gehen Schlüssel, Identmedien, Programmier Token und/oder Passwörter beim Auftragnehmer verloren, so haftet er für die gesamten, dadurch entstehenden Kosten und Ersatzleistungen.

## 319 Schließanlage

### Titel 01 Baustelleneinrichtung / Techn. Bearbeitung

*Hinweis: Hinweise: Baustelleneinrichtung*
Das Einrichten und Räumen der Baustelle, einschließlich Vorhaltung der Baustelleneinrichtung, ist gemäß VOB/C DIN 18299 als Nebenleistung auszuführen.

Folgende Hinweise sind dabei auch zu beachten:

1. Lagerflächen und Aufstellplätze für Bauwagen, Container etc. sind auf dem Grundstück gemäß anliegendem Entwurf zum Baustelleneinrichtungsplan in begrenztem Umfang vorhanden. Materiallagerungen im Gebäude sind nicht bzw. nur nach vorheriger Abstimmung mit dem AG gestattet.
2. Ggf. notwendige Flächen darüber hinaus sind vom AN zu beschaffen. Genehmigungen für die Nutzung öffentlicher Flächen sind vom AN einzuholen. Anfallende Gebühren für Zwecke des AN (z.B. Personalcontainer) sind Sache des AN.
3. Aufenthalts-, und Unterkunftseinrichtungen sind in ausreichendem Umfang entsprechend den berufsgenossenschaftlichen Auflagen herzurichten.
4. Plant der AN den Einsatz von Mobilkränen, so hat er die Bedingungen rechtzeitig abzuklären und die nötigen Genehmigungen einzuholen.
5. Im Zuge der Herstellung der Versorgungsleitungen durch die Leitungsträger ist mit Einschränkungen des Baustellenverkehrs zu rechnen.
6. Die Baustelle befindet sich an einem allgemeinen Wohngebiet. Für alle Dieselmotoren, die mehr als 10 h Gesamtbetriebszeit aufweisen, müssen zum Schutz vor Partikel-Emissionen Rußfilter nach T3 der Partikel- Filterliste des BUWAL verwendet werden bzw. Partikelfilter für die Abgasstufe IIIb der Richtlinie 97/68/EG verfügen.
7. Für die Maßnahmen zum Schutz gegen Baulärm während des Auf- und Abbaus der Baustelleneinrichtung und der Bauausführung gelten die Anforderungen des Bundes- Immissionschutzgesetzes (BImSchG), der Allgemeinen Verwaltungsvorschrift (AVwV) zum Schutz gegen Baulärm - Geräuschimmissionen.
8. Fassadengerüste sind bauseits vorhanden.
9. Ein Baustellen-WC ist bauseits vorhanden.

**01.01 Technische Bearbeitung, Schließplan, Systeminbetriebnahme**
*** Pauschalposition
Für jedes Element / Bauteil ist eine prüfbare Werkplanung zu erstellen. Sie ist innerhalb von 18 Werktagen nach Auftragserteilung dem Auftraggeber zur Prüfung und Freigabe zu übergeben. Die Klärung etwaiger Fragen mit dem Architekten und dem AG bzw. Nutzern der Schließanlage ist vom AN frühzeitig und eigenständig einzuleiten.

Folgende Leistungen sind u.a. zu erbringen:
- Mandant / Objekt anlegen als Erweiterung des bestehenden ILOQ S5 Systems um einen zusätzlichen Mandanten / ein zusätzliches Objekt vom betreuenden System-Administrator (Kontaktdaten sind vom Auftraggeber zu erfragen)
- Erstellung Schließplan einschl. Definition der Schließberechtigungen, eigenverantwortlich vom AN in Abstimmung mit dem AG bzw. Nutzern
- Schließzylinderlängen sind  vom AN entsprechend der Werkplanungstürdetails unter Berücksichtigung der beauftragten bzw. montierten Beschläge festzulegen und im Schließplan einzutragen.
- Vor Produktionsbeginn ist ein örtliches Feinaufmaß durchzuführen und ggf. sind erforderliche Anpassungen im Schließplan vorzunehmen.

Das Vorliegen der vollständigen fehlerfreien Unterlagen ist Voraussetzung für die Produktionsfreigabe bzw. Materialbestellung.
Menge: 1,000 psch

**01.02 Systeminbetriebnahme**
*** Pauschalposition
Systeminbetriebnahme,
beinhaltet Inbetriebnahme und Einrichten des Gesamtsystems auf bauseitigem Rechner, Programmierung und Parametrierung der Datenbank.
Menge: 1,000 psch

**01.03 Zusammenstellung Objektdokumentation**
*** Pauschalposition
Zum Abschluss der Baumaßnahme hat der AN eine lückenlose Dokumentation über alle tatsächlich verarbeiteten Produkte zu übergeben. Die Unterlagen sind spätestens zwei Wochen vor Abnahme unaufgefordert bei der Bauüberwachung 1-fach digital im PDF-Format auf CD bzw. DVD gebrannt zur Prüfung einzureichen. Nach Freigabe durch die Bauüberwachung sind die Unterlagen 1-fach in Papierform zu übergeben.

Die Dokumentation ist sowohl digital als auch in Papierform nach der folgenden Struktur aufzugliedern und muss insbesondere folgende Unterlagen enthalten:

1. Allgemeine Unterlagen und Nachweise
   1. Fachunternehmererklärung / Gewährsbescheinigung,
   2. fortgeschriebener Schließplan
   3. Wartungsliste mit Wartungs- und Pflegehinweisen zu allen wartungsrelevanten Bauteilen einschl. Angabe der einzuhaltenden Prüfintervalle, Bedienungsanleitungen,
2. Angaben zu Bauteilen (komplette Materialzusammenstellung entsprechend der Gliederung des Leistungsverzeichnisses) mit Produktdatenblättern mit exakten technischen Angaben der einzelnen eingesetzten Bauteilen und Materialen.
Menge: 1,000 psch

### Titel 02 Softwarelizenzen

**02.01 Softwarelizenz ONLINE, 1 Modul**
Softwarelizenz ONLINE "1 Modul",
jährliche Softwarelizenz,
Erweiterung der bestehenden Softwarelizenz der Stadt Oranienburg um 1 Online-Modul,
Fabrikat: iLOQ,
Typ: S5S.N1.
Menge: 1,000 St

### Titel 03 Programmierzubehör

**03.01 S5 Programmieradapter für die Programmierung**
S5 Programmieradapter für die Programmierung,
Tischgerät zur Aufnahme des Programmier-Token,
für die Programmierung von Schlüsseln und Zylindern,
USB-Anschluss, inkl. Verbindungskabel,
Fabrikat: iLOQ,
Typ: A00.18
Menge: 1,000 St

**03.02 Programmierkabel**
Programmierkabel zum Programmieren von S5 Zylindern,
Micro-USB Anschluss,
Fabrikat: iLOQ,
Typ: A00.17
Menge: 1,000 St

**03.03 Programmier Token**
Programmier Token,
Identmedium zur Benutzeranmeldung an der  Verwaltungssoftware und Programmierung
(mind. 3 Stück/Schließsystem),
Fabrikat: iLOQ,
Typ: P55S.
Menge: 1,000 St

### Titel 04 Schlüssel

**04.01 Batterieloser elektronischer Schlüssel, ohne Schlüsselkappe**
Batterieloser elektronischer Schlüssel,
Elektronischer, frei programmierbarer Schlüssel HOME-kompatibel, ohne Schlüsselkappe,
IP 68, Temperaturbereich: -40 °C - + 70°C,
Fabrikat: iLOQ,
Typ: K5S.8.
Menge: 50,000 St

**04.02 Schlüsselkappe rot**
Schlüsselkappe rot,
Schlüsselkappe für batterielosen elektronischen Schlüssel,
Farbe: rot,
Fabrikat: iLOQ, Typ: A5.104.
Menge: 50,000 St

### Titel 05 Europrofilzylinder, digital, Zubehör

**05.01 Batterieloser elektronischer Halbzylinder**
Batterieloser elektronischer Halbzylinder,
Außenseite elektronisch, Innenseite blind,
Inkl. Kalendermodul,
Speicherung der mindestens 500 letzten Ereignisse,
Temperaturbereich -25 °C - + 70°C, IP55,
Zum Einsatz in Brandschutztüren bis T120,
Grundlänge 30/10 mm,
Fabrikat: iLOQ,
Typ: D5S.110.SB.

Einschließlich Inbetriebnahme Schließzylinder,
Initialisieren, Programmieren und Montage,
inkl. Längenanpassung Zylinder für den Einbau bei freiem Zylinderloch.
Menge: 13,000 St

**05.02 Batterieloser elektronischer Knaufzylinder**
Batterieloser elektronischer Knaufzylinder,
Außenseite elektronisch, Innenseite mechanischem Drehknauf,
inkl. Kalendermodul,
Speicherung der mindestens 500 letzten Ereignisse,
Temperaturbereich -25 °C - + 70°C, IP55,
zum Einsatz in Brandschutztüren bis T120 zugelassen,
Grundlänge 30/30 mm, Drehknauf Edelstahl,
Fabrikat: iLOQ,
Typ: D5S.310.SB.

Einschließlich Inbetriebnahme Schließzylinder,
Initialisieren, Programmieren und Montage,
inkl. Längenanpassung Zylinder für den Einbau bei freiem Zylinderloch.
Menge: 10,000 St

**05.03 Batterieloser elektronischer Profilzylinder**
Batterieloser elektronischer Profilzylinder,
Außenseite elektronisch, Innenseite mechanisch über
iLOQ Schlüssel sperrbar,
inkl. Kalendermodul,
Speicherung der mindestens 500 letzten Ereignisse,
Temperaturbereich -25 °C - + 70°C, IP55,
zum Einsatz in Brandschutztüren bis T120,
Grundlänge 30/30 mm,
Fabrikat: iLOQ,
Typ: D5S.410.SB.

Einschließlich Inbetriebnahme Schließzylinder,
Initialisieren, Programmieren und Montage,
inkl. Längenanpassung Zylinder für den Einbau bei freiem Zylinderloch.
Menge: 63,000 St

**05.04 Batterieloser elektronischer Profildoppelzylinder**
Batterieloser elektronischer Profilzylinder als Doppelzylinder,
Außenseite elektronisch, Innenseite elektronisch,
inkl. Kalendermodul,
Speicherung der mindestens 500 letzten Ereignisse,
Temperaturbereich -25 °C - + 70°C, IP55,
zum Einsatz in Brandschutztüren bis T120,
Grundlänge 30/30 mm,
Fabrikat: iLOQ,
Typ: D5S.220.SB.

Einschließlich Inbetriebnahme Schließzylinder,
Initialisieren, Programmieren und Montage,
inkl. Längenanpassung Zylinder für den Einbau bei freiem Zylinderloch.
Menge: 1,000 St

**05.05 Verlängerung für D5 Europrofil-Zylinder, 5 mm**
Verlängerung für D5 Europrofil-Zylinder, 5 mm,
Verlängerung zur modularen Längenanpassung,
Fabrikat: iLOQ,
Typ: AD5.E05.
Menge: 5,000 St

**05.06 Verlängerung für D5 Europrofil-Zylinder, 10 mm**
Verlängerung für D5 Europrofil-Zylinder, 10 mm,
Verlängerung zur modularen Längenanpassung,
Fabrikat: iLOQ,
Typ: AD5.E10.
Menge: 15,000 St

**05.07 Verlängerung für D5 Europrofil-Zylinder, 15 mm**
Verlängerung für D5 Europrofil-Zylinder, 15 mm,
Verlängerung zur modularen Längenanpassung,
Fabrikat: iLOQ,
Typ: AD5.E15.
Menge: 20,000 St

**05.08 Verlängerung für D5 Europrofil-Zylinder, 20 mm**
Verlängerung für D5 Europrofil-Zylinder, 20 mm,
Verlängerung zur modularen Längenanpassung,
Fabrikat: iLOQ,
Typ: AD5.E20.
Menge: 20,000 St

**05.09 Verlängerung für D5 Europrofil-Zylinder, 25 mm**
Verlängerung für D5 Europrofil-Zylinder, 25 mm,
Verlängerung zur modularen Längenanpassung,
Fabrikat: iLOQ,
Typ: AD5.E25.
Menge: 20,000 St

**05.10 Verlängerung für D5 Europrofil-Zylinder, 30 mm**
Verlängerung für D5 Europrofil-Zylinder, 30 mm,
Verlängerung zur modularen Längenanpassung,
Fabrikat: iLOQ,
Typ: AD5.E30.
Menge: 10,000 St

**05.11 Verlängerung für D5 Europrofil-Zylinder, 35 mm**
Verlängerung für D5 Europrofil-Zylinder, 35 mm,
Verlängerung zur modularen Längenanpassung,
Fabrikat: iLOQ,
Typ: AD5.E35.
Menge: 5,000 St

**05.12 Verlängerung für D5 Europrofil-Zylinder, 40 mm**
Verlängerung für D5 Europrofil-Zylinder, 40 mm,
Verlängerung zur modularen Längenanpassung,
Fabrikat: iLOQ,
Typ: AD5.E40.
Menge: 5,000 St

**05.13 Dekoring für D5 Europrofilzylinder**
Dekoring für D5 Europrofilzylinder,
Dekorationsring zur Abdeckung des Zylinderüberstandes,
je elektronische Seite, Material: Edelstahl gebürstet,
Fabrikat: iLOQ,
Typ: A5.002.
Menge: 20,000 St

**05.14 Blindzylinder**
Ausführung von Profil-Blindzylindern,
in verschiedenen Längen ab  L=30/30 mm.
zugelassen für Brandschutztüren T30 / T60 / RA.
Menge: 20,000 St

**05.15 Schwenktürwächter Sicherung Türdrücker akustisches Signal**
Schwenk-Türwächter zur Sicherung des Türdrückers, mit akustischem Signalgeber, mit Voralarmfunktion, mit Dauerfreigabefunktion für Durchgangsbetrieb, einschl. Profilhalbzylinder, zur Montage auf Tür, vollflächig, aus Stahl, befestigen durch Schrauben, einschl. Edelstahl-Montageplatte zur Befestigung an Rohrrahmentür.
Menge: 2,000 St

### Titel 06 Onlinekomponenten 5-Serie

**06.01 Netzwerkmodul Net Bridge**
Netzwerkmodul Net Bridge,
Onlinemodul zum Anschluss von bis zu 16 Busteilnehmern
Komponenten zur direkten Anbindung von Systemkomponenten
an die Datenbank für die Übertrag von Änderungen/Ereignissen,
anschlussfertig und betriebsbereit in einem Kunststoffgehäuse,
IP 65,
einschließlich Spannungsversorgung über Netzteil/USV,
Fabrikat: iLOQ,
Typ: N500.

Einschließlich Inbetriebnahme,
Initialisieren, Programmieren und Montage.
Menge: 1,000 St

**06.02 Relaiskarte**
Relaiskarte, Busgerät, zur Steuerung von an der Tür installierten Geräten, wie z. B. Motorschloss, E-Öffner, Magnetschloss, etc.
Zum Anschluss an vorbeschriebene Net Bridge,
Fabrikat: iLOQ,
Typ: N507

Einschließlich Inbetriebnahme,
Initialisieren, Programmieren und Montage.
Menge: 1,000 St

**06.03 NFC/RFID/PIN Wandleser**
NFC/RFID/PIN Wandleser,
Busteilnehmer zum Anschluss an das Modul N507
zum Ansteuern von externen Komponenten über,
in den iLOQ Schlüssel integrierte NFC-Chip und/oder PIN-Code, Kommunikation mit dem iLOQ Schlüssel AES-256 verschlüsselt, AP-Gehäuse: Kunststoff schwarz,
Fabrikat: iLOQ,
Typ: N510.220.

Einschließlich Inbetriebnahme,
Initialisieren, Programmieren und Montage.
Menge: 1,000 St

**06.04 Montageadapter für N510.220**
Montageadapter für N510.220,
Montageadapter für Leser N505i,
Fabrikat: iLOQ,
Typ: A5.114.
Menge: 1,000 St

### Titel 07 Schließzylinder, mechanisch

**Ausführungsbeschreibung 1 Ausführungsbeschreibung mechanische Schließanlage**
*Ausführungsbeschreibung mechanische Schließanlage*
Das Leistungsverzeichnis umfasst die Erstellung einer neuen mechanischen Schließanlage

1. Die Schließanlage muss die VdS-Klasse B erfüllen.

1. Anlagenart: General-Hauptschlüsselanlage (GHS-Anlage) / mit mindestens 5 Gruppenschließungen, mit Sicherungskarte.

1. Schließzylinderlängen bzw. Schließzylindertypen sind entsprechend des Aufmaßes des AN vor Ort, unter Berücksichtigung der geplanten Beschläge, festzulegen.
2. Jeder Schlüssel ist mit einem Schlüsselanhänger, Kunststoff, mit treffenden Bezeichnungen gem. Ausführungsplanung / Schließplan als Computerausdruck (keine Handbeschriftung) zu versehen. Bündelung jeweils 3 von 4 Schlüssel mit Schlüsselring DN 25 mm, Ringhöhe mind. 2,7 mm, Übergabe aller Schlüsselt beschrifteten und neuen (nicht verschmutzten) Karton.

**07.01 Profil-Halbzylinder, gleichschließend**
*** gemäß Ausführungsbeschreibung 1
Profil-Halbzylinder als Erstellung einer neuen Schließanlage mit Sicherungskarte,
Profilhalbzylinder gemäß DIN 18252 und DIN EN 1303,
- Klassifizierung nach DIN EN 1303: 1-6-0-0-0-C-6-2
- Dauerhaftigkeit: mind. Klasse 6
- Korrosionsbeständigkeit: C
- Verschlusssicherheit: Klasse 6
- Angriffswiderstand: 2

Zylinder Messing, Oberfläche matt vernickelt,
mit mindestens 6 Stiftzuhaltungen,
Zylinderlängen (nach Aufmaß AN),
Grundlänge Zylinder, L=30/10 mm.

Zylinder innerhalb der Anlage gleichschließend.

Einschließlich Stulpschraube und Montage des Zylinders bei vorhandenem Türbeschlag sowie Demontage eines bauseitigen Profilzylinders der Bauschließanlage.
Menge: 18,000 St

**07.02 Zulage Zylinderverlängerung, je 5 mm**
Zylinderverlängerungen (bis einseitig 80 mm in 5 mm Schritten) für zuvor benannte Profilzylinder.
Die Berechnung erfolgt je angefangene 10 mm je Seite
ausgehend von der Grundlänge (L=30/30).
Menge: 10,000 St

**07.03 Schlüssel liefern**
Schlüssel (General- und Gruppenschlüssel) für vorbeschriebene Profilzylinder der mechanischen Schließanlage liefern, bei Bestellung der Anlage.
Menge: 10,000 St
